# Rathaus Potsdam
Angebotsaufforderung (GAEB DA XML 3.3, DA83)
Projekt: 24-019
Währung: EUR
Erstellt mit: GXML Toolbox V3.3 R20220330, ORCA AVA 27 27.00.00, 27.06.2026

## ALLGEMEINE PROJEKTBESCHREIBUNG
ALLGEMEINE PROJEKTBESCHREIBUNG

1 ALLGEMEINE PROJEKTBESCHREIBUNG
1.1 Projektbeschreibung
1.2 Angaben zum Gebäude/Konstruktion
1.3 Leistungsbestandteile der Ausschreibung
1.4 Angaben zur Baustelle
1.5 Bauherr
1.6 Unterlagen
1.7 Dokumentationsunterlagen
1.8 Stundenlohnarbeiten

1.1 Projektbeschreibung
Das Verwaltungsgebäude der Stadtverwaltung Potsdam soll grundlegend saniert und modernisiert werden. Das Rathaus wurde im Jahr 1907 als Regierungsgebäude errichtet und wird auch heute noch als öffentlichesVerwaltungsgebäude genutzt.
In der Modernisierung/Instandsetzung und brandschutztechnischen Ertüchtigung sind die
denkmalspezifischen undverwaltungstechnischen Aspekte gleichrangig zu bewerten.
Das Ziel dieses Bauvorhaben ist es, ein modernes Verwaltungsgebäude mit einheitlicher Struktur
und Ausstattung herzustellen.

1.2 Angaben zum Gebäude/Konstruktion
Das Stadthaus befindet sich in Potsdam an der Friedrich-Ebert-Str. 79/81
auf dem Campus der Stadtverwaltung der Landeshauptstadt Potsdam.

Das Gebäude verfügt über 4 oberirdische Geschosse und ein teilweise ausgebautes Dachgeschoss.
In wenigen Teilen ist eine Teilunterkellerung vorhanden.

Die Außenmaße des Gesamtgebäudes betragen ca. L x B x H= 130m x100m x 20m.
Der Gebäudekomplex beinhaltet vier verschieden große Innenhöfe.

Die Bauarbeiten werden an einem denkmalgeschützten Gebäude stattfinden.
Das komplette Gebäude ist derzeit für die  Sanierungsarbeiten freigezogen.

1.3 Leistungsbestandteile der Ausschreibung
Die Ausgeschriebene Leistung umfasst die Bodenlegerarbeiten für die Ebene 02 u. Ebene 03.

1.4 Angaben zur Baustelle
Anschrift der Baustelle:
Stadthaus der Landeshauptstadt Potsdam
Friedrich-Ebert-Str. 79/81
14469 Potsdam in Deutschland
Die Haupterschließung erfolgt über die Friedrich-Ebert-Straße aus.

1.5 Bauherr
Kommunaler Immobilien Service (KIS)
Eigenbetrieb der Landeshauptstadt Potsdam
Jägerallee 23
14469 Potsdam
Deutschland

1.6 Unterlagen
Vom AG werden die für die Ausführung der Leistung benötigten Unterlagen zur Verfügung
gestellt.

Alle Zeichnungen, Ausführungspläne und sonstige Unterlagen, die zur Durchführung erforderlich sind,
hat der Auftragnehmer (folgend AN genannt) im Rahmen seines Auftrages zu prüfen.

Sämtliche für die Bauausführung maßgebenden geprüften und genehmigten Planungsunterlagen, Gutachten, Nachweise, Prüfergebnisse sowie Erlaubnisse und Genehmigungen sind auf der Baustelle zur Verfügung zu halten.
Der AN hat alle gesetzlichen und behördlichen Vorschriften, die Sicherheitsbestimmungen und die
einschlägigen DIN-Vorschriften in den jeweils gültigen Fassungen einzuhalten.

1.7 Dokumentationsunterlagen
Der AN hat vor dem Legung der Schlussrechnung sämtliche Dokumentationsunterlagen
dem Auftraggeberer zur Prüfung vorzulegen.
Die Schlussrechnung wird erst freigegeben, wenn diese Unterlagen vorständig vorliegen und durch Bauüberwachung und Auftraggeber geprüft und freigegeben sind.
Das Erstellen der Dokumentationsunterlagen ist in die EPs mit einzukalkulieren und wird durch den Auftraggeber nicht separat vergütet.
 Erstellung Dokumentation/Revisionsunterlagen:
Vom AG werden die Ausführungspläne der Baumaßnahme für
CAD Schnittstelle DWG zur Verfügung gestellt.
Vom AN sind u.a. folgende Revisionsunterlagen nach den Dokumentationsrichtlinien des KIS zu übergeben:
- Fachunternehmererklärung,
- Technische Dokumentationen,
- Revision aller Ausführungspläne,
- Lieferscheine, Materialnachweise,
- Entsorgungsnachweise,
- Bautagebuch,
- Dokumentation Kontrollmessungen,
- Stellung des Bauleiters nach Landesbauordnung.
Die Dokumentation/Revisionsunterlagen sind spätestens am Tag der Abnahme in digitalisierter Form (CD) dem AG zu übergeben.

Zeichnungen sind in DWG Format, Listen in Excel-Format, Handbücher in Word bzw. PDF Format abzugeben. Zeichnungen nach CAD/FM-
Dokumentationsrichtlinien des Auftraggebers KIS.

Die Dokumentation ist auch auf Projekt-Server des AG hochzuladen.

1.8 Stundenlohnarbeiten
Vergütet werden nur die tatsächlich geleisteten Stundenlohnarbeiten, soweit sie mit Zustimmung der Bauleitung des AG ausgeführt worden sind.
Stundenlohnarbeiten sind vor der Ausführung von der Bauleitung des AG zu genehmigen und spätestens am darauffolgenden Werktag der Bauleitung des AG zur Unterschrift vorzulegen. Zulagen, wie z. B.
Auslösungen, Überstunden-, Sonn-und Feiertagszuschläge werden nicht gesondert vergütet.

Nachfolgende Leistungsbeschreibung umfasst die Bodenlegerarbeiten im gesamten Geschoss.

Die Bestandsböden werden für die neue Beschichtung vorbereitet.
Nach derzeitigen Stand sind 100% der Bestandsflächen zuspachteln.
Die neue Bodenbeläge erfolgen nach dem abgestimmten und freigegenen Farb- und Materialkonzept
des UDB.

Ausführungszeitraum: gemäß Terminplan

Vor Ausführung der Belagsarbeiten sind Belagsmuster zur Bemusterung und Freigabe vorzulegen.

Der AN hat sich vor Angebotsabgabe über die örtliche Situation zu informieren. Alle Erschwernisse sind in
den EP einzurechnen.

Die Baustelleneinrichtung ist mit den Einheitspreisen abgegolten und vom Bieter in diese einzukalkulieren.

Nutzt er die Baustelleneinrichtung anderer Gewerke, so hat die finanzielle Regelung mit diesem direkt und
ohne Beteiligung des AG zu erfolgen.

Sämtliche Materialien müssen miteinander unbedenklich verarbeitbar und verträglich sein.

Alle Arbeitstechnologien sind so zu wählen, dass Zerstörungen oder Beschädigungen an Objekten durch
unmittelbare Arbeits- bzw. Folgeschäden vermieden werden.

Nachweisliche Beschädigungen gehen zu Lasten des Verursachers (AN).

Zur Abnahme sind die entsprechenden Herstellernachweise und ggf. Prüfzeugnisse der Produkte vorzulegen.

Die Einschaltung eines Subunternehmer's ist von der vorherigen Zustimmung des Auftraggebers abhängig.

Die Arbeitsbereiche sind täglich zum Arbeitsende gründlich zu reinigen.

Für die Verarbeitung der Materialien gelten die jeweiligen Herstellerrichtlinien.

Alle Leistungen umfassen auch die Lieferung der dazugehörigen Stoffe, einschl. abladen und lagern auf
der Baustelle, falls in der Leistungsbeschreibung nicht anderes vorgesehen ist.

Vorbemerkung zur Ausführung
Für die Ausführung gelten die allgemein technischen Vorschriften der VOB, Teil C, sofern nachstehend keine
anderen Angaben gemacht sind.
Alle einschlägigen gültigen Normen, behördliche Vorschriften und Unfallverhütungsvorschriften sind zu
beachten.

Die zu verarbeitenden Materialien müssen den Forderungen der jeweiligen Stoffnormen entsprechen.

Entsprechend VOB Teil C gelten insbesonders:
-DIN 18 299 Allgemeine Regelungen für Bauarbeiten jeder Art
-DIN 18 365 Bodenbelagsarbeiten

DIN EN 12529
Räder und Rollen - Möbelrollen - Rollen für Drehstühle - Anforderungen
DIN EN 13501-1
Klassifizierung von Bauprodukten und Bauarten zu ihrem Brandverhalten - Teil 1: Klassifizierung mit den Ergebnissen aus den Prüfungen zum Brandverhalten von Bauprodukten
DIN EN 16165
Bestimmung der Rutschhemmung von Fußböden - Ermittlungsverfahren
DIN EN ISO 9239-1
Prüfungen zum Brandverhalten von Bodenbelägen - Teil 1: Bestimmung des Brandverhaltens bei Beanspruchung mit einem Wärmestrahler
DIN EN ISO 10140-1
Akustik - Messung der Schalldämmung von Bauteilen im Prüfstand - Teil 1: Anwendungsregeln für bestimmte Produkte
DIN EN ISO 10833
Textile Bodenbeläge - Bestimmung der Schnittkantenfestigkeit mit der modifizierten Vettermann-Trommelprüfung
DIN EN ISO 16283-1
Akustik - Messung der Schalldämmung in Gebäuden und von Bauteilen am Bau - Teil 1: Luftschalldämmung
DIN EN ISO 16283-2
Akustik - Messung der Schalldämmung in Gebäuden und von Bauteilen am Bau - Teil 2: Trittschalldämmung
DIN EN ISO 22637
Klebstoffe - Prüfung von Klebstoffen für Bodenbeläge - Bestimmung des elektrischen Widerstandes von Klebstoff-Filmen und Verbunden
BEB-Hinweisblatt 8.2
Vorbereitende Maßnahmen zur Verlegung von Oberbodenbelägen auf Zement- und Calciumsulfatheizestrichen
Herausgeber: Bundesverband Estrich und Belag e.V.
BEB-Hinweisblatt 8.3
Arbeitsanweisung CM-Messung
Herausgeber: Bundesverband Estrich und Belag e.V.
BEB-Hinweisblatt 9.1
Oberflächenzug- und Haftzugfestigkeit von Fußböden - Allgemeines, Prüfung, Einflüsse, Beurteilung
Herausgeber: Bundesverband Estrich und Belag e.V
IVK TKB-Merkblatt 12
Kleben von Bodenbelägen mit Trockenklebstoffen
Herausgeber: Industrieverband Klebstoffe e.V.
IVK TKB-Merkblatt 16
Anerkannte Regeln der Technik bei der CM-Messung
Herausgeber: Industrieverband Klebstoffe e.V.
IVK TKB-Merkblatt 17
Auswirkungen des Raumklimas auf Bodenbeläge und Verlegewerkstoffe während der Verlegung und der Nutzung
Herausgeber: Industrieverband Klebstoffe e.V.
IVK TKB-Merkblatt 18
KRL-Methode - Messung und Beurteilung der Feuchte von mineralischen Estrichen
Herausgeber: Industrieverband Klebstoffe e.V.
IVK TKB-Merkblatt 21
Kleben von elastischen Bodenbelägen
Herausgeber: Industrieverband Klebstoffe e.V.
VdS 2021
Baustellen - Unverbindlicher Leitfaden für ein umfassendes Schutzkonzept
Herausgeber: Gesamtverband der Deutschen Versicherungswirtschaft e.V. (GDV)
ASR A1.5
Fußböden

Angaben zu Stoffen und Bauteilen:

Das eingebaute Material muss dem Muster entsprechen; eine Bestätigung des Musters durch den Auftraggeber ist einzuholen.

Die Wahl des Klebers bleibt dem Auftragnehmer überlassen, wenn im Leistungstext kein bestimmter Kleber vorgegeben ist. Die Klebstoffe sind nach den Verarbeitungsvorschriften der Hersteller zu verarbeiten.
Es dürfen nur Vorstriche und Kleber verwendet werden, die zu den Ersatzstoffen nach TRGS 610 zählen.
Angaben zur Ausführung:

Vor Ausführungsbeginn hat der Auftragnehmer mit dem Auftraggeber festzulegen, wo das zu verwendende Material auf der Baustelle gelagert werden kann, um gegenseitige Störungen der am Bau beteiligten Handwerker während der Bauausführung zu vermeiden.

Vor der Durchführung von Stemm-, Bohr- und Einsetzarbeiten an Estrichen sind Leitungen mit einem Suchgerät zu orten.

Vor Beginn der Arbeiten sind die tatsächlichen Einbauhöhen bezogen auf das gesamte Ausbausystem mit der Bauleitung abzustimmen, falls unzulässige Toleranzen oder Änderungen des geplanten Fußbodenaufbaus festgestellt oder vermutet werden.

Bei Schleifarbeiten im Trockenverfahren sind Absauggeräte zu verwenden.

Oberflächenfertige Beläge sind mit besonderer Vorsicht einzubauen.
Kratzer und Eindrücke gelten als wesentliche Mängel.
Wenn für längenorientierten Beläge oder Beläge mit längenorientierten Mustern im Leistungstext keine Verlegerichtung vorgegeben ist, ist diese vor Beginn der Verlegung mit dem Auftraggeber abzustimmen.
Das Verlegen von Streifen gemäß Abschnitt 3.4.7 Satz 2 ATV DIN 18365 ist nur zulässig, wenn dadurch zusätzlicher Verschnitt vermieden wird.

Zu verlegendes Material innerhalb einer zusammenhängenden Fläche muss aus einer gemeinsamen Charge stammen. Ist es aus produkttechnischen Gründen unvermeidbar, dass leichte Struktur- und Farbunterschiede auftreten können, so ist der Auftraggeber vorher auf diesen Umstand hinzuweisen und um sein Einverständnis zu ersuchen.
Nach Fertigstellung der Arbeiten hat der Auftragnehmer dem Auftraggeber eine Liste über die verlegten Beläge, gegliedert nach Verwendungsort, Produktbezeichnung und Hersteller für spätere Nachbestellungen zu übergeben.
Der Auftragnehmer hat die verlegten Beläge bis zur Abnahme gegen Beschädigung und Verschmutzung durch Abdecken mit Folie, Abdeckpapier oder dergleichen zu schützen.
Hinweis:
Die Kosten für die persönliche Schutzausrüstung ist in den Einheitspreisen einzukalkulieren.

## Hinweise SiGeKo Allgemein
Hinweise SiGeKo Allgemein

1) Einsatz SiGeKo / SiGeKo-Unterlagen
Für den Auftragnehmer besteht gemäß Baustellenverordnung bei der Sicherheits- und Gesundheitsschutzkoordination eine Mitwirkungsverpflichtung.
Die Kosten für die Mitwirkung bei der Sicherheits- und Gesundheitsschutzkoordination sind in die Pauschal-/Einheitspreise mit einzurechnen und werden nicht gesondert vergütet

Die Koordinierungstätigkeit des SiGeKo gem. BaustellV ersetzt nicht die gesetzlich festgelegte Zuständigkeit und Verantwortung der tätigen Unternehmen für den Arbeits- und Gesundheitsschutz ihrer Beschäftigten gem. ArbSchG (§§ 3 bis 8 ArbSchG).

Die Koordinierungstätigkeit des SiGeKo befreit die Baubeteiligten nicht von der Abstimmungspflicht mit anderen Unternehmen gemäß §8 ArbSchG und gemäß UVV (§6 DGUV Vorschrift 1 - Grundsätze der Prävention).

Jeder Arbeitgeber hat mit den anderen auf der Baustelle tätigen Arbeitgebern dahingehend zusammenzuarbeiten, dass keine Beeinträchtigung der Sicherheit und Gesundheit der jeweiligen Arbeitnehmer zu besorgen ist (§ 8ArbSchG).

2) Gefährdungsbeurteilung
Durch jeden tätig werdenden Unternehmer ist vor Leistungsbeginn eine baustellen- und tätigkeitsbezogene Gefährdungsbeurteilung entsprechend Verpflichtung gemäß ArbSchG zu erstellen und vorzulegen.
Im Ergebnis sind entsprechende Betriebs- und Arbeitsanweisungen zu erstellen.
Daraus resultierende Arbeitsschutzmaßnahmen sind durchzuführen und zu kontrollieren.
Notwendige PSA ist zur Verfügung zu stellen und anzuwenden.
Das Personal ist baustellen- und tätigkeitsbezogen zu unterweisen. Dies ist schriftlich zu dokumentieren und auf Verlangen dem Bauherrn/Auftraggeber vorzulegen.
Die Gefährdungsbeurteilung ist während des Baustellenbetriebs stets auf Aktualität zu prüfen und ggf. anzupassen.

3) SiGe-Unterlagen der Auftragnehmer
Der Auftragnehmer hat spätestens 14 Tage vor Beginn seiner Tätigkeiten unaufgefordert dem SiGeKo folgende Unterlagen zu übermitteln:
- Gefährdungsbeurteilungen
- Betriebs- und Arbeitsanweisungen für Tätigkeiten, Geräte und Materialien
- Alarm-/Notfallplan

4) Allgemeine Ordnung und Sauberkeit
Es ist zu vermeiden, dass auf den für den allgemeinen Verkehr / Baustellenbetrieb genutzten Flächen Reste von Verpackungsmaterial (wie Drahtschlingen usw.), Werkzeuge o.ä. liegen bleiben. Die Flächen sind sauber zu halten und Stolper- bzw. Sturzgefahren sind zu vermeiden bzw. sofort zu beseitigen.
5) Gefahrstoffe
Über die Verwendung von Gefahrstoffen (z.B. Oberflächenbehandlungsmittel, Lösemittel) ist der Si-Ge-Koordinator 14 Tage vor Einsatz zu unterrichten.
Der Unterrichtung sind die mit dem Einsatz verbundenen Arbeitsanleitungen und/oder Sicherheitsdatenblätter in Kopie vorzulegen.

## 69 3: LOS 69.3 Bodenlegerarbeiten Ebene 02 u. Ebene 03

### Titel 01 Maßnahmen Raumoptimierung

#### Bereich 01.01 Vorbereitende Arbeiten

**01.01.1 Randstreifen zurückschneiden u.entfernen**
Randstreifen und Überstände aus Abdichtungs- oder Dämmmaterial bündig mit dem Estrich abschneiden
und entfernen,
einschl. Entsorgung und Deponiegebühr.

Ort: Ebene 02 u. Ebene 03 Büros, Teeküchen, Beratungsräume,
Menge: 200,000 m

**01.01.2 Untergrund reinigen, grober Schmutz**
Reinigung des Untergrundes von groben
Verschmutzungen, wie Mörtel- und Farbreste, geringem Bauschutt etc., wenn diese
von anderen Unternehmen stammen,
einschl. absaugen des Staubes,
incl. Entsorgung und Deponiegebühr.

Ort: Ebene 02 u. Ebene 03 Büros, Teeküchen, Beratungsräume,
Menge: 5907,000 m2

**01.01.3 Entfernen von Teppich-, Kleber- und Geweberesten**
Fachgerechtes entfernen von vorhandenen
Teppich-, Kleber- und Geweberesten auf Bestandsbodenflächen,
einschl. absaugen des Staubes,
incl. Entsorgung und Deponiegebühr.

Ausführung nur auf Anweisung der BÜ in Teilflächen!

Ort: Ebene 02 u. Ebene 03 Büros, Teeküchen, Beratungsräume,
Menge: 400,000 m2

**01.01.4 Untergrund, losen Kleber entfernen, Teilfläche Estrich**
Losen und hohlliegenden Kleber von ehemaligen Belag
auf Estrich entfernen.
Art des Estrichs: Zementestrich
Ausführung in Teilflächen
Ausführung nur auf Anweisung der BÜ!

Ort: Ebene 0 2 u. Ebene 03 Büros, Teeküchen, Beratungsräume,
Menge: 250,000 m2

**01.01.5 Untergrund vollflächiges schleifen, bürsten, absaugen, Haftgrundverbesserung**
Untergrund zur Haftungsverbesserung
vollflächiges schleifen,
inkl. Bürsten und Absaugen.
Anfallende Stoffe sammeln,
incl. Entsorgung und Deponiegebühr,
Untergrund: Zementestrich mit Spachtel bzw. Kleberrückstände
Ausführung nur auf Anweisung der BÜ in Teilflächen!

Ort: Ebene 02 u. Ebene 03 Büros, Teeküchen, Beratungsräume,
Menge: 5907,000 m2

**01.01.6 Untergrund vorstreichen, einmalig**
Einmaliges Vorstreichen/Grundieren des
Untergrundes für Bodenbelagsarbeiten.
Haftgrundvoranstrich auf Unterboden für Verfestigung bzw. Haftverbesserung des Untergrundes zur Aufnahme von Fußbodenbelag.
Untergrund: Zementestrich
Chem. Basis: Dispersion

Ort: Ebene 02 u. Ebene 03 Büros, Teeküchen, Beratungsräume,
Menge: 5907,000 m2

**01.01.7 Löcher im Bestandsspachtel mit standfesten Spachtel schließen, bis 0,1 m2**
Löcher und Ausbrüche im Bestandsspachtel
mit kunstharzmodifizierten standfesten Spachtel schließen,
Löcher reinigen, Haftgrund auftragen und verschließen,
Größe: bis ca. 0,1 m2

Ort: Ebene 02 u. Ebene 03 Büros, Teeküchen, Beratungsräume,
Menge: 200,000 St

**01.01.8 Löcher im Bestandsspachtel mit standfesten Spachtel schließen, bis 0,25 m2**
Löcher und Ausbrüche im Bestandsspachtel
mit kunstharzmodifizierten standfesten Spachtel schließen,
Löcher reinigen, Haftgrund auftragen und verschließen,
Größe: bis ca. 0,25 m2

Ort: Ebene 02 u. Ebene 03 Büros, Teeküchen, Beratungsräume,
Menge: 200,000 St

**01.01.9 Löcher im Bestandsspachtel mit standfesten Spachtel schließen, bis 0,5 m2**
Löcher und Ausbrüche im Bestandsspachtel
mit kunstharzmodifizierten standfesten Spachtel schließen,
Löcher reinigen, Haftgrund auftragen und verschließen,
Größe: bis ca. 0,5 m2

Ort: Ebene 02 u. Ebene 03 Büros, Teeküchen, Beratungsräume,
Menge: 200,000 St

**01.01.10 Risse/Fugen im Untergrund schließen**
Risse und Fugen im Untergrund schließen,
inkl. Reinigung und Vorbehandlung.
Material : 2-Komponenten-Kunststoffmasse
einschl.  Armierungsstäbe einschneiden und
verspachteln, pro Meter ca. 3 Stahlstäbe.

Ort: Ebene 02 u. Ebene 03 Büros, Teeküchen, Beratungsräume,
Menge: 90,000 m

**01.01.11 Haar-, Netzrisse schließen, Estrich**
Schließen von Netz- und Haarrissen im Estrich durch Aufweiten und Vergießen mit einem Reaktionsharz, sowie dem Abstreuen des Risses mit Quarzsand.
Estrich: Zementestrich
Material: Epoxidharz
Rissgröße bis 0,4 mm

Ort: Ebene 02 u. Ebene 03 Büros, Teeküchen, Beratungsräume,
Menge: 100,000 m

**01.01.12 Löcher im Estrich mit kunstharzmodifizierten Mörtel schließen, bis 0,1 m2**
Löcher und Ausbrüche im Estrich
mit kunstharzmodifizierten Mörtel schließen,
Löcher reinigen, Haftgrund auftragen und verschließen,
Größe: bis ca. 0,1 m2
Dicke: 10 mm

Ort: Ebene 02 u. Ebene 03 Büros, Teeküchen, Beratungsräume,
Menge: 50,000 St

**01.01.13 Löcher im Estrich mit kunstharzmodifizierten Mörtel schließen, bis 0,25 m2**
Löcher und Ausbrüche im Estrich
mit kunstharzmodifizierten Mörtel schließen,
Löcher reinigen, Haftgrund auftragen und verschließen,
Größe: bis ca. 0,25 m2
Dicke: 10 mm

Ort: Ebene 02 u. Ebene 03 Büros, Teeküchen, Beratungsräume,
Menge: 50,000 St

**01.01.14 Löcher im Estrich mit kunstharzmodifizierten Mörtel schließen, bis 0,5 m2**
Löcher und Ausbrüche im Estrich
mit kunstharzmodifizierten Mörtel schließen,
Löcher reinigen, Haftgrund auftragen und verschließen,
Größe: bis ca. 0,5 m2
Dicke: 10 mm

Ort: Ebene 02 u. Ebene 03 Büros, Teeküchen, Beratungsräume,
Menge: 50,000 St

**01.01.15 Arbeitsfugen schließen 2K-Reaktionsharz-Fugenmasse Wellenverbinder**
Kraftschlüssiges Schließen von Arbeitsfugen aufgrund
unterschiedlich hergestellter Estrichteilflächen im Untergrund
mit Zweikomponenten-Reaktionsharz, einschl. Einschneiden,
Säubern, Einlegen von Wellenverbindern und Absanden.

Ort: Ebene 02 u. Ebene 03 Büros, Teeküchen, Beratungsräume,
Menge: 100,000 m

**01.01.16 Scheinfuge/Riss schließen 2K-Reaktionsharz-Fugenmasse Wellenverbinder**
Kraftschlüssiges Schließen von Scheinfugen/Rissen im Untergrund
mit Zweikomponenten-Reaktionsharz, einschl. Einschneiden,
Säubern, Einlegen von Wellenverbindern und Absanden.

Ort: Ebene 02 u. Ebene 03 Büros, Teeküchen, Beratungsräume,
Menge: 100,000 m

**01.01.17 Spachteln/Schleifen, vollflächig, 1-5 mm**
Spachteln und Schleifen, vollflächig,
Estrich mit Spachtelmasse,
incl. Ausgleichen von geringen
Unebenheiten.
Material  : nach Wahl AN,
  es muss aber im System mit
  Kleber und Haftgrund sein,
Stuhlrolleneignung: ja
Ableitfähig  : nein
Feuchtraumeignung : ja
Spachteldicke: 1 - 5 mm

Ort: Ebene 02 u. Ebene 03 Büros, Teeküchen, Beratungsräume,
Menge: 5907,000 m2

**01.01.18 Spachtel, Mehrstärke 5 mm**
Differenzpreis für je 5 mm Mehrstärke
der vollflächigen Spachtelung des Zementestriches,

Ort: Ebene 02 u. Ebene 03 Büros, Teeküchen, Beratungsräume,
Menge: 400,000 m2

**01.01.19 Rakeln bei höheren Schichtstärken ab 5mm**
Rakeln mit Stiftrakel, bei dem eine entsprechende zu erwartende Schichtstärke über die variablen Führungsstifte einstellbar ist, anschließend mit Stachelentlüftungsrolle die frisch aufgetragene, noch flüssige Nivelliermasse entlüften, um eine gleichmäßige porenarme und frei von Kellenschlägen Oberfläche zu erhalten.

Ort: Ebene 02 u. Ebene 03 Büros, Teeküchen, Beratungsräume,
Menge: 400,000 m2

**01.01.20 Sockelleiste aus Holz historisch abbrechen und entsorgen**
Sockelleiste aus Holz historisch farbbeschichtet abbrechen und
entsorgen, einschl. Deponiegebühr,
Größe Sockelleiste: 20-30/80 mm
Ausführung in Teillängen
Nur auf Anweisung durch BÜ

Ort: Ebene 02 u. Ebene 03 Büros, Teeküchen, Beratungsräume,
Menge: 40,000 m

**01.01.21 Sockelleiste aus Holz abbrechen und entsorgen**
Sockelleiste aus Holz nicht historisch farbbeschichtet abbrechen und
entsorgen, einschl. Deponiegebühr,
Größe Sockelleiste: 30/80 mm
Ausführung in Teillängen, nur nach Anweisung durch BÜ!

Ort: Ebene 02 u. Ebene 03 Büros, Teeküchen, Beratungsräume,
Menge: 330,000 m

#### Bereich 01.02 Bodenbelagsverlegung

**01.02.1 Bodenbelag Linoleum Kl.34 CFL-s1 D 2,5 mm**
Bodenbelag aus Linoleum DIN EN ISO 24011,
mit werkseitiger Oberflächenvergütung,
Einstufung DIN EN ISO 10874 Klasse 34
(gewerblicher Bereich, starke Beanspruchung),
antistatisch, Aufladungsspannung im Begehversuch DIN EN 1815
max. 2 kV,
Trittschallverbesserungsmaß nach DIN EN ISO 10140-3, 5 dB,
geeignet für Stuhlrollen DIN EN 12529 Typ W,
Brandverhaltensklasse DIN EN 13501-1 CFL-s1,
im Brandfalle rauchgastoxikologisch unbedenklich,
Bewertungsgruppe Rutschgefahr R 9 gem. BGR 181,
beständig gegen Öle, Fette und Zigarettenglut,
ISO 26987, beständig gegen Hand- und Flächendesinfektionsmittel
nach VAH
Antibakterielle Aktivität (E. coli - S. aureus - MRSA)
EN ISO 22196 /JIS Z 2801: >99% Wachstumshemmend nach 24 Std.
Antivirale Aktivität (Humanes Coronavirus) ISO 21702 > 98,65 %
Viruzide Aktivität nach 5 Std.
Dicke 2,5 mm,
Ausführung in Bahnen,
Oberfläche glatt,
Licht- Farbechtheit EN 20 105 - B02: ≥ Stufe 6
Farbe: einfarbig
Verlegung auf vollflächig gespachtelten Untergrund, vollflächig kleben.

Leitprodukt: Linoleum DLW Uni Walton LPX o.glw.
Farbton: 101-035, racing green

Angeb. Produkt Belag Typ / Hersteller:

‘.....................................‘
(vom Bieter einzutragen)

Angeb. Produkt Klebstoff Typ / Hersteller:

‘.....................................‘
(vom Bieter einzutragen)

Ort: Ebene 02 u. Ebene 03 Büros, Teeküchen, Beratungsräume,
Menge: 5907,000 m2

**01.02.2 Linoleum-Belag verfugen, 4 mm**
Linoleum-Fußbodenbelag mit Schmelzschweißdraht verfugen.
Durchmesser Schweißdraht: 4 mm
Farbe der Verfugung : wie Belag unifarbig
Ausführung: Bahnenbelag

Ort: Ebene 02 u. Ebene 03 Büros, Teeküchen, Beratungsräume,
Menge: 3000,000 m

**01.02.3 Mehrpreis Anpassung Bodenbelag Linoleum an runde Wände**
Mehrpreis für die Anpassung des Bodenbelags aus Linoleum
an runde Wände,
Ausführung an unterschiedliche Radien,
einschl. aller Zuschneide- und Anpassarbeiten,
Abrechnung lfm Anpassung an Rundung,

Ort: Ebene 02 u. Ebene 03 Beratungsräume,
Menge: 152,000 m

**01.02.4 Sockelleiste aus Holz historisch profiliert, 20-30/80 mm**
Sockelleiste aus Holz nach historischen Vorbild profiliert,
an Wände gedübelt und geschraubt,
Profilgröße: 20-30/80 mm
Holzart: Nadelholz Kiefer / Fichte

Ort: Ebene 02 u. Ebene 03 Büros, Teeküchen, Beratungsräume,
Menge: 1398,000 m

**01.02.5 Mehrpreis Sockelleiste Historisch an runde Wände**
Mehrpreis für die Anpassung der Sockelleiste
an runde Wände,
Ausführung an unterschiedliche Radien,
einschl. aller Zuschneide- und Anpassarbeiten,
Sockelleiste aus Holz nach historischen Vorbild profiliert,
an Wände gedübelt und geschraubt,
Profilgröße: 20-30/80 mm
Abrechnung lfm Anpassung an Rundung,
Holzart: Nadelholz Kiefer / Fichte

Ort: Ebene 01 u. Ebene 02 Beratungsräume,
Menge: 304,000 m

**01.02.6 Sockelleiste aus Holz gerade, 30/80 mm**
Sockelleiste aus Holz gerade oben abgerundet,
an Wände gedübelt und geschraubt,
Profilgröße: 30/80 mm
Holzart: Nadelholz Kiefer / Fichte

Ort: Ebene 02 u. Ebene 03 Büros, Teeküchen, Beratungsräume,
Menge: 166,000 m

**01.02.7 Sockelleiste aus Holz Viertelrundstab**
Sockelleiste aus Holz Viertelrundstab
an Türrahmen gedübelt und geschraubt,
Profilgröße: 30/30 mm
Holzart: Nadelholz Kiefer / Fichte

Ort: Ebene 02 u. Ebene 03 Büros, Teeküchen, Beratungsräume,
Menge: 370,000 m

#### Bereich 01.03 Sonstige Leistungen

**01.03.1 Dehnfugenprofil, Edelstahl, 30 mm, Kautschuk**
Dehnfugenprofil aus Edelstahl an Übergängen mit
elastischer Einlage aus synthetischem Kautschuk.
Untergrund : Estrich
Breite : 30 mm

Ort: Ebene 02 u. Ebene 03 Büros, Teeküchen, Beratungsräume,
Menge: 100,000 m

**01.03.2 Winkelprofil Stahl niro Schenkel-H 8mm**
Winkelprofil als Randabschluss des Bodenbelags,
aus nichtrostendem Stahl, Schenkelhöhe 8/25 mm,
an den Bodenbelag einseitig anschließen,
befestigen durch Kleben.

Ort: Ebene 02 u. Ebene 03 Büros, Teeküchen, Beratungsräume,
Menge: 40,000 m

**01.03.3 Trennschiene, Edelstahl, Bodenbel.,22/3**
Trennschiene aus Edelstahl für Bodenbelag.
Abmessung : 22/3 mm

Ort: Ebene 01 Büros, Teeküchen, Beratungsräume,
Menge: 250,000 m

**01.03.4 Fugenverschluß, innen, Silikon**
Fugenverschluß in Innenräumen,
an allen horizontalen und vertikalen Wand- und
Bodenanschlüssen sowie an Türbekleidungen, einschl. Vorreinigung und Hinterfüllung der Fugen.

Fugenbreite  : 6-8 mm i.M.
Fugenfarbe  : passend zum Bodenbelag
Fugendichtmasse: Silikon

Ort: Ebene 02 u. Ebene 03 Büros, Teeküchen, Beratungsräume,
Menge: 3193,000 m

**01.03.5 Erstpflege Bodenbelag Linoleum-Belag**
Erstpflege, Oberflächenschutz, als zusätzlicher Schutz im
Objektbereich, antistatisch, stark strapazierfähig.
Linoleumboden von Reinigungsrückständen und Schmutzresten
befreien, einschl. Entfernen möglicher Flecken, Grundreinigung
mit ph-neutralen lösemittelfreien Reinigungsmitteln gem.
Herstellerangaben.
Einpflege mit Kunststoffdispersion auf wässriger Basis,
unverdünnt als gleichmäßig dünner Film über Kreuz auf den
vollständig trockenen Boden auftragen Ausführung in zwei
Aufträgen mit ausreichender Zwischentrocknung, nach
Trocknung polieren. Anwendung nach Herstellerangaben.
Rutschhemmung: Erhaltung R9
Glanzgrad: seidenmatt bis matt
Belagsart : für zuvor beschriebene Beläge

Ort: Ebene 02 u. Ebene 03 Büros, Teeküchen, Beratungsräume,
Menge: 5907,000 m2

**01.03.6 Schutzabdeckung, Bodenbelag Vlies u. Pappe**
Schutzabdeckung von Bodenbelag gegen Verschmutzung mit
Vlies und zusätzlich Pappe in schwerer Qualität;
Stöße und Anschlüsse staubdicht abkleben.
Flächengewicht: 250 g/m²

Ort: Ebene 02 u. Ebene 03 Büros, Teeküchen, Beratungsräume,
Menge: 5907,000 m2

### Titel 02 Förderungsmaßnahmen

#### Bereich 02.01 Vorbereitende Arbeiten

**02.01.1 Randstreifen zurückschneiden u.entfernen**
Randstreifen und Überstände aus Abdichtungs- oder Dämmmaterial bündig mit dem Estrich abschneiden
und entfernen,
einschl. Entsorgung und Deponiegebühr.

Ort: Ebene 02 u. Ebene 03 Flure
Menge: 50,000 m

**02.01.2 Untergrund reinigen, grober Schmutz**
Reinigung des Untergrundes von groben
Verschmutzungen, wie Mörtel- und Farbreste, geringem Bauschutt etc., wenn diese
von anderen Unternehmen stammen,
einschl. absaugen des Staubes,
incl. Entsorgung und Deponiegebühr.

Ort: Ebene 02 u. Ebene 03 Flure
Menge: 1720,000 m2

**02.01.3 Untergrund vollflächig schleifen, bürsten, absaugen, Haftgrundverbesserung**
Untergrund zur Haftungsverbesserung vollflächig schleifen,
inkl. Bürsten und Absaugen.
Anfallende Stoffe sammeln,
incl. Entsorgung und Deponiegebühr,
Untergrund: Zementestrich mit Spachtel und Kleberrückstände

Ort: Ebene 02 u. Ebene 03 Flure
Menge: 1720,000 m2

**02.01.4 Untergrund, losen Kleber entfernen, Teilfläche Estrich**
Losen und hohlliegenden Kleber von ehemaligen Belag
auf Estrich entfernen.
Art des Estrichs: Zementestrich
Ausführung in Teilflächen

Ort: Ebene 02 u. Ebene 03 Flure
Menge: 200,000 m2

**02.01.5 Untergrund vorstreichen, einmalig**
Einmaliges Vorstreichen/Grundieren des
Untergrundes für Bodenbelagsarbeiten.
Haftgrundvoranstrich auf Unterboden für Verfestigung bzw. Haftverbesserung des Untergrundes zur Aufnahme von Fußbodenbelag.
Untergrund: Zementestrich
Chem. Basis: Dispersion

Ort: Ebene 02 u. Ebene 03 Flure
Menge: 1720,000 m2

**02.01.6 Löcher im Bestandsspachtel mit standfesten Spachtel schließen, bis 0,1 m2**
Löcher und Ausbrüche im Bestandsspachtel
mit kunstharzmodifizierten standfesten Spachtel schließen,
Löcher reinigen, Haftgrund auftragen und verschließen,
Größe: bis ca. 0,1 m2

Ort: Ebene 02 u. Ebene 03 Flure
Menge: 100,000 St

**02.01.7 Löcher im Bestandsspachtel mit standfesten Spachtel schließen, bis 0,25 m2**
Löcher und Ausbrüche im Bestandsspachtel
mit kunstharzmodifizierten standfesten Spachtel schließen,
Löcher reinigen, Haftgrund auftragen und verschließen,
Größe: bis ca. 0,25 m2

Ort: Ebene 02 u. Ebene 03 Flure
Menge: 100,000 St

**02.01.8 Löcher im Bestandsspachtel mit standfesten Spachtel schließen, bis 0,5 m2**
Löcher und Ausbrüche im Bestandsspachtel
mit kunstharzmodifizierten standfesten Spachtel schließen,
Löcher reinigen, Haftgrund auftragen und verschließen,
Größe: bis ca. 0,5 m2

Ort: Ebene 02 u. Ebene 03 Flure
Menge: 50,000 St

**02.01.9 Bodenschlitze im Estrich schließen, 20-25/10-15 cm**
Bodenschlitze für Kabel / TGA Leitungen fachgerecht verschließen,
Ausführung wie folgt:
- Schlitzbereiche Reinigen (staubfrei, tragfähig)
- kraftschlüssiges Schließen der Schlitze mit geeignetem Zementestrich
  oder kunststoffmodifiziertem Estrich bzw. Epoxidharzestrich
  (je nach Anforderung)
- Vernadelung / Verzahnung an den Schlitzrändern
- Oberfläche bündig zum Bestandsestrich herstellen
Größe: b = ca. 20-25 cm, t = 10 - 15 cm

Ort: Ebene 02 u. Ebene 03 Flure
Menge: 20,000 m

**02.01.10 Bodenschlitze im Estrich schließen, 15/12-20 cm**
Bodenschlitze für Kabel / TGA Leitungen fachgerecht verschließen,
Ausführung wie folgt:
- Schlitzbereiche Reinigen (staubfrei, tragfähig)
- kraftschlüssiges Schließen der Schlitze mit geeignetem Zementestrich
  oder kunststoffmodifiziertem Estrich bzw. Epoxidharzestrich
  (je nach Anforderung)
- Vernadelung / Verzahnung an den Schlitzrändern
- Oberfläche bündig zum Bestandsestrich herstellen
Größe: b = ca. 15 cm, t = 12 - 20 cm

Ort: Ebene 02 u. Ebene 03 Flure
Menge: 32,000 m

**02.01.11 Bodenschlitze im Estrich schließen, 15/6,8 cm**
Bodenschlitze für Kabel / TGA Leitungen fachgerecht verschließen,
Ausführung wie folgt:
- Schlitzbereiche Reinigen (staubfrei, tragfähig)
- kraftschlüssiges Schließen der Schlitze mit geeignetem Zementestrich
  oder kunststoffmodifiziertem Estrich bzw. Epoxidharzestrich
  (je nach Anforderung)
- Vernadelung / Verzahnung an den Schlitzrändern
- Oberfläche bündig zum Bestandsestrich herstellen
Größe: b = ca. 15 cm, t = 6 - 8 cm

Ort: Ebene 02 u. Ebene 03 Flure
Menge: 120,000 m

**02.01.12 Bodenschlitze im Estrich schließen, 10/6-8 cm**
Bodenschlitze für Kabel / TGA Leitungen fachgerecht verschließen,
Ausführung wie folgt:
- Schlitzbereiche Reinigen (staubfrei, tragfähig)
- kraftschlüssiges Schließen der Schlitze mit geeignetem Zementestrich
  oder kunststoffmodifiziertem Estrich bzw. Epoxidharzestrich
  (je nach Anforderung)
- Vernadelung / Verzahnung an den Schlitzrändern
- Oberfläche bündig zum Bestandsestrich herstellen
Größe: b = ca. 10 cm, t = 6 - 8 cm

Ort: Ebene 02 u. Ebene 03 Flure
Menge: 28,000 m

**02.01.13 Bodenschlitze im Estrich schließen, 8/8-10 cm**
Bodenschlitze für Kabel / TGA Leitungen fachgerecht verschließen,
Ausführung wie folgt:
- Schlitzbereiche Reinigen (staubfrei, tragfähig)
- kraftschlüssiges Schließen der Schlitze mit geeignetem Zementestrich
  oder kunststoffmodifiziertem Estrich bzw. Epoxidharzestrich
  (je nach Anforderung)
- Vernadelung / Verzahnung an den Schlitzrändern
- Oberfläche bündig zum Bestandsestrich herstellen
Größe: b = ca. 8 cm, t = 8-10 cm

Ort: Ebene 02 u. Ebene 03 Flure
Menge: 24,000 m

**02.01.14 Abdecken der Bodenschlitze mit rissüberspannenden Kunststoffgewebe**
Abdecken der verschlossenen Bodenschlitze durch einspachteln
von zugelassenen Kunststoffgewebes,
Gewebebreiten bis ca. 30 cm
Menge: 120,000 m

**02.01.15 Risse/Fugen im Untergrund schließen**
Risse und Fugen im Untergrund schließen,
inkl. Reinigung und Vorbehandlung.
Material : 2-Komponenten-Kunststoffmasse
einschl.  Armierungsstäbe einschneiden und
verspachteln, pro Meter ca. 3 Stahlstäbe.

Ort: Ebene 02 u. Ebene 03 Flure
Menge: 90,000 m

**02.01.16 Haar-, Netzrisse schließen, Estrich**
Schließen von Netz- und Haarrissen im Estrich durch Aufweiten und Vergießen mit einem Reaktionsharz, sowie dem Abstreuen des Risses mit Quarzsand.
Estrich: Zementestrich
Material: Epoxidharz
Rissgröße bis 0,4 mm

Ort: Ebene 02 u. Ebene 03 Flure
Menge: 100,000 m

**02.01.17 Löcher im Estrich mit kunstharzmodifizierten Mörtel schließen, bis 0,1 m2**
Löcher und Ausbrüche im Estrich
mit kunstharzmodifizierten Mörtel schließen,
Löcher reinigen, Haftgrund auftragen und verschließen,
Größe: bis ca. 0,1 m2
Dicke bis 10 mm

Ort: Ebene 02 u. Ebene 03 Flure
Menge: 50,000 St

**02.01.18 Löcher im Estrich mit kunstharzmodifizierten Mörtel schließen, bis 0,25 m2**
Löcher und Ausbrüche im Estrich
mit kunstharzmodifizierten Mörtel schließen,
Löcher reinigen, Haftgrund auftragen und verschließen,
Größe: bis ca. 0,25 m2
Dicke bis 10 mm

Ort: Ebene 02 u. Ebene 03 Flure
Menge: 50,000 St

**02.01.19 Löcher im Estrich mit kunstharzmodifizierten Mörtel schließen, bis 0,5 m2**
Löcher und Ausbrüche im Estrich
mit kunstharzmodifizierten Mörtel schließen,
Löcher reinigen, Haftgrund auftragen und verschließen,
Größe: bis ca. 0,5 m2
Dicke bis 10 mm

Ort: Ebene 02 u. Ebene 03 Flure
Menge: 50,000 St

**02.01.20 Arbeitsfugen schließen 2K-Reaktionsharz-Fugenmasse Wellenverbinder**
Kraftschlüssiges Schließen von Arbeitsfugen aufgrund
unterschiedlich hergestellter Estrichteilflächen im Untergrund
mit Zweikomponenten-Reaktionsharz, einschl. Einschneiden,
Säubern, Einlegen von Wellenverbindern und Absanden.

Ort: Ebene 02 u. Ebene 03 Flure
Menge: 100,000 m

**02.01.21 Scheinfuge/Riss schließen 2K-Reaktionsharz-Fugenmasse Wellenverbinder**
Kraftschlüssiges Schließen von Scheinfugen/Rissen im Untergrund
mit Zweikomponenten-Reaktionsharz, einschl. Einschneiden,
Säubern, Einlegen von Wellenverbindern und Absanden.

Ort: Ebene 02 u. Ebene 03 Flure
Menge: 100,000 m

**02.01.22 Spachteln/Schleifen, vollflächig, 1-5 mm**
Spachteln und Schleifen, vollflächig,
Estrich mit Spachtelmasse,
incl. Ausgleichen von geringen
Unebenheiten.
Material  : nach Wahl AN,
  es muss aber im System mit
  Kleber und Haftgrund sein,
Stuhlrolleneignung: ja
Ableitfähig  : nein
Feuchtraumeignung : ja
Spachteldicke: 1 - 5 mm

Ort: Ebene 02 u. Ebene 03 Flure
Menge: 1720,000 m2

**02.01.23 Spachtel, Mehrstärke 5 mm**
Differenzpreis für je 5 mm Mehrstärke
der vollflächigen Spachtelung des Zementestriches,

Ort: Ebene 02 u. Ebene 03 Flure
Menge: 200,000 m2

**02.01.24 Rakeln bei höheren Schichtstärken ab 5mm**
Rakeln mit Stiftrakel, bei dem eine entsprechende zu erwartende Schichtstärke über die variablen Führungsstifte einstellbar ist, anschließend mit Stachelentlüftungsrolle die frisch aufgetragene, noch flüssige Nivelliermasse entlüften, um eine gleichmäßige porenarme und frei von Kellenschlägen Oberfläche zu erhalten.

Ort: Ebene 02 u. Ebene 03 Flure
Menge: 200,000 m2

**02.01.25 Sockelleiste aus Holz abbrechen und entsorgen**
Sockelleiste aus Holz nicht historisch farbbeschichtet abbrechen und
entsorgen, einschl. Deponiegebühr,
Größe Sockelleiste: 30/80 mm

Ort: Ebene 02 u. Ebene 03 Flure
Menge: 40,000 m

**02.01.26 Freilegen an Bestandsbodenschienen bei Pendeltüren**
Freilegen an Bestandsbodenschienen gerundet im Bereich der
Pendeltüren, Entfernen Bestandsbodenbelag und entfernen
von Spachtelmassen bzw. Schleifen Bodenbereich vor Bodenschienen,
Profilform Viertelkreis,
Ausführung beidseitig der Pendeltüren an Bodenschienen
in Streifen, Streifenbreite bis ca. 30 cm je Seite

Ort: Ebene 02 u. Ebene 03 Flure vor Pendeltüren,
Menge: 100,000 m

**02.01.27 Anspachtel von Bestandsbodenschienen Pendeltüren**
Anarbeiten der Spachtelmassen mit Standfester Spachelmasse
an Bestandsbodenschienen, als lichte Rampe
Profilform Viertelkreis,
Ausführung beidseitig der Pendeltüren an Bodenschienen
in Streifen, Streifenbreite bis ca. 30 cm je Seite

Ort: Ebene 02 u. Ebene 03 Flure  vor Pendeltüren,
Menge: 100,000 m

#### Bereich 02.02 Bodenbelagsverlegung

**02.02.1 Bodenbelag Linoleum Kl.34 CFL-s1 D 2,5 mm**
Bodenbelag aus Linoleum DIN EN ISO 24011,
mit werkseitiger Oberflächenvergütung,
Einstufung DIN EN ISO 10874 Klasse 34
(gewerblicher Bereich, starke Beanspruchung),
antistatisch, Aufladungsspannung im Begehversuch DIN EN 1815
max. 2 kV,
Trittschallverbesserungsmaß nach DIN EN ISO 10140-3, 5 dB,
geeignet für Stuhlrollen DIN EN 12529 Typ W,
Brandverhaltensklasse DIN EN 13501-1 CFL-s1,
im Brandfalle rauchgastoxikologisch unbedenklich,
Bewertungsgruppe Rutschgefahr R 9 gem. BGR 181,
beständig gegen Öle, Fette und Zigarettenglut,
ISO 26987, beständig gegen Hand- und Flächendesinfektionsmittel
nach VAH
Antibakterielle Aktivität (E. coli - S. aureus - MRSA)
EN ISO 22196 /JIS Z 2801: >99% Wachstumshemmend nach 24 Std.
Antivirale Aktivität (Humanes Coronavirus) ISO 21702 > 98,65 %
Viruzide Aktivität nach 5 Std.
Dicke 2,5 mm,
Ausführung in Bahnen,
Oberfläche glatt,
Licht- Farbechtheit EN 20 105 - B02: ≥ Stufe 6
Farbe einfarbig
Verlegung auf vollflächig gespachtelten Untergrund, vollflächig kleben.

Leitprodukt: Linoleum DLW Uni Walton LPX o.glw.
Farbton: 101-035, racing green

Angeb. Produkt Belag Typ / Hersteller:

‘.....................................‘
(vom Bieter einzutragen)

Angeb. Produkt Klebstoff Typ / Hersteller:

‘.....................................‘
(vom Bieter einzutragen)

Ort: Ebene 02 u. Ebene 03 Flure
Menge: 1720,000 m2

**02.02.2 Linoleum-Belag verfugen, 4 mm**
Linoleum-Fußbodenbelag mit Schmelzschweißdraht verfugen.
Durchmesser Schweißdraht: 4 mm
Farbe der Verfugung : wie Belag unifarbig
Ausführung: Bahnenbelag

Ort: Ebene 02 u. Ebene 03 Flure
Menge: 700,000 m

**02.02.3 Mehrpreis Anpassung Bodenbelag Linoleum an runde Wände**
Mehrpreis für die Anpassung des Bodenbelags aus Linoleum
an runde Wände,
Ausführung an unterschiedliche Radien,
einschl. aller Zuschneide- und Anpassarbeiten,
Abrechnung lfm Anpassung an Rundung,

Ort: Ebene 02 u. Ebene 03 Flure
Menge: 103,000 m

**02.02.4 Mehrpreis Anpassung Bodenbelag Linoleum an runde Stützen**
Mehrpreis für die Anpassung des Bodenbelags aus Linoleum
an runde Stützen,
Stützen Durchmesser ca. 35 cm
einschl. aller Zuschneide- und Anpassarbeiten,
Abrechnung lfm Anpassung an Rundung Stück Stütze,

Ort: Ebene 02 u. Ebene 03 Flure
Menge: 40,000 St

**02.02.5 Mehrpreis Anpassung Bodenbelag Linoleum an Bestandsbodenschienen**
Mehrpreis für die Anpassung des Bodenbelags aus Linoleum
an Bestandsbodenschiene
Ausführung an unterschiedliche Radien,
einschl. aller Zuschneide- und Anpassarbeiten,
Abrechnung lfm Anpassung
Profilform Viertelkreis,
Ausführung beidseitig der Pendeltüren an Bodenschienen

Ort: Ebene 02 u. Ebene 03 Flure  vor Pendeltüren,
Menge: 50,000 m

**02.02.6 Sockelleiste aus Holz gerade, 30/80 mm**
Sockelleiste aus Holz gerade oben abgerundet,
an Wände gedübelt und geschraubt,
Profilgröße: 30/80 mm

Ort: Ebene 02 u. Ebene 03 Flure
Menge: 1587,000 m

**02.02.7 Mehrpreis Sockelleiste an runde Wände**
Mehrpreis für die Anpassung der Sockelleiste
an runde Wände,
Ausführung an unterschiedliche Radien,
einschl. aller Zuschneide- und Anpassarbeiten,
Sockelleiste aus Holz nach oben abgerundet,
an Wände gedübelt und geschraubt,
Profilgröße: 30/80 mm
Abrechnung lfm Anpassung an Rundung,

Ort: Ebene 02 u. Ebene 03 Flure
Menge: 103,000 m

**02.02.8 Mehrpreis Sockelleiste an runde Stützen**
Mehrpreis für die Anpassung der Sockelleiste
an runde Stützen,
Ausführung an unterschiedliche Radien,
einschl. aller Zuschneide- und Anpassarbeiten,
Sockelleiste aus Holz nach oben abgerundet,
an Wände gedübelt und geschraubt,
Profilgröße: 30/80 mm
Stützen Durchmesser ca. 35 cm
einschl. aller Zuschneide- und Anpassarbeiten,
Abrechnung lfm Anpassung an Rundung Stück Stütze,

Ort: Ebene 02 u. Ebene 03 Flure
Menge: 40,000 St

#### Bereich 02.03 Sonstige Leistungen

**02.03.1 Dehnfugenprofil, Edelstahl, 30 mm, Kautschuk**
Dehnfugenprofil aus Edelstahl an Übergängen mit
elastischer Einlage aus synthetischem Kautschuk.
Untergrund : Estrich
Breite : 30 mm

Ort: Ebene 02 u. Ebene 03 Flure
Menge: 100,000 m

**02.03.2 Winkelprofil Stahl niro Schenkel-H 8mm**
Winkelprofil als Randabschluss des Bodenbelags,
aus nichtrostendem Stahl, Schenkelhöhe 8/25 mm,
an den Bodenbelag einseitig anschließen,
befestigen durch Kleben.

Ort: Ebene 02 u. Ebene 03 Flure
Menge: 40,000 m

**02.03.3 Trennschiene, Edelstahl, Bodenbel.,22/3**
Trennschiene aus Edelstahl für Bodenbelag.
Abmessung : 22/3 mm

Ort: Ebene 02 u. Ebene 03 Flure
Menge: 150,000 m

**02.03.4 Fugenverschluß, innen, Silikon**
Fugenverschluß in Innenräumen,
an allen horizontalen und vertikalen Wand- und
Bodenanschlüssen sowie an Türbekleidungen, einschl. Vorreinigung und Hinterfüllung der Fugen.

Fugenbreite  : 6-8 mm i.M.
Fugenfarbe  : passend zum Bodenbelag
Fugendichtmasse: Silikon

Ort: Ebene 02 u. Ebene 03 Flure
Menge: 1587,000 m

**02.03.5 Erstpflege Bodenbelag Linoleum-Belag**
Erstpflege, Oberflächenschutz, als zusätzlicher Schutz im
Objektbereich, antistatisch, stark strapazierfähig.
Linoleumboden von Reinigungsrückständen und Schmutzresten
befreien, einschl. Entfernen möglicher Flecken, Grundreinigung
mit ph-neutralen lösemittelfreien Reinigungsmitteln gem.
Herstellerangaben.
Einpflege mit Kunststoffdispersion auf wässriger Basis,
unverdünnt als gleichmäßig dünner Film über Kreuz auf den
vollständig trockenen Boden auftragen Ausführung in zwei
Aufträgen mit ausreichender Zwischentrocknung, nach
Trocknung polieren. Anwendung nach Herstellerangaben.
Rutschhemmung: Erhaltung R9
Glanzgrad: seidenmatt bis matt
Belagsart : für zuvor beschriebene Beläge

Ort: Ebene 02 u. Ebene 03 Flure
Menge: 1720,000 m2

**02.03.6 Schutzabdeckung, Bodenbelag Vlies u. Pappe**
Schutzabdeckung von Bodenbelag gegen Verschmutzung mit
Vlies und zusätzlich Pappe in schwerer Qualität;
Stöße und Anschlüsse staubdicht abkleben.
Flächengewicht: 250 g/m²

Ort: Ebene 02 u. Ebene 03 Flure
Menge: 1720,000 m2

### Titel 03 Stundensätze

#### Bereich 03.01 Stundensätze

*Hinweis: Hinweis: Stundenlohnarbeiten*
Hinweis: Stundenlohnarbeiten

Sollten Stundenlohnarbeiten anfallen, sind diese vor Ausführung mit der Bauleitung abzustimmen, zu rapportieren und innerhalb von 5 Werktagen schriftlich der Bauleitung zur Unterschrift vorzulegen. Nicht angezeigte Regiearbeiten gelten gemäß § 2 Nr. 8 (1) VOB/B als Leistungen ohne Auftrag und werden nicht vergütet.
Die Abrechnung erfolgt nur nach anerkannten Stundenzettel mit genauer Arbeitsbeschreibung, Personalangabe und Materialaufstellung.
Montagezulagen, Auslösungen, Fahrtkosten etc. sind aufzuführen. Gleiches gilt für Kleinmaschineneinsatz und sonstige Arbeitsmittel.
Für einen Vergütungsanspruch sind Stundenlohnzettel der Bauüberwachung arbeitstäglich oder auf gesonderte Vereinbarungen vorzulegen. Nachträglich eingereichte
Stundenlohnnachweise werden nicht anerkant.

**03.01.1 Stundensatz Vorarbeiter,**
Arbeiten, welche nicht in den Positionen erfasst sind und gegen Nachweis zur Ausführung kommen:
Vorarbeiter
Menge: 20,000 h

**03.01.2 Stundensatz Facharbeiter,**
Arbeiten, welche nicht in den Positionen erfasst sind und gegen Nachweis zur Ausführung kommen:
Facharbeiter
Menge: 30,000 h

**03.01.3 Stundensatz Helfer,**
Arbeiten, welche nicht in den Positionen erfasst sind und gegen Nachweis zur Ausführung kommen:
Helfer
Menge: 40,000 h
